# Schlosser-/Metallbauarbeiten
Angebotsaufforderung (GAEB 90, DA83)
Währung: EUR
Auftraggeber: Covivio Immobilien GmbH

## Schlosser-/ Metallbauarbeiten
Datum: 01.04.25

*Hinweis*
Angaben zum Baumaßnahme
1.1.  Lage der Baumaßnahmen

  46537 Dinslaken
  Am Stadtbad

1.2. Ausführungszeitraum für das Gewerk Schlosser-/
Metallbauarbeiten

  Ende Februar 2027 - Anfang Juli 2027

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Schlosser-/ Metallbauarbeiten

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze
BetrSichV  Betriebssicherheitsverordnung mit den
dazugehörigen Technischen Regeln ,TRBS"
a.a.R.d.T.  "Allgemein anerkannten Regeln der Technik"

Die Baustellenordnung der Covivio Immobilien GmbH

DIN 4102  Brandverhalten von Baustoffen und Bauteilen
DIN 4109  Schallschutz im Hochbau
DIN 4108  Wärmeschutz im Hochbau

TRAV  Technische Regeln für die Verwendung von
  absturzsichernden Verglasungen
BauO NRW  Landesbauordnung für das Land Nordrhein-
  Westfalen
DIN 18360  Metallbauarbeiten, Schlosserarbeiten
DIN 18 335  Stahlbauarbeiten
DIN 1045  Beton und Stahlbeton; Bemessung und
Ausführung
DIN 1055-3  Lastnahmen für Bauten; Verkehrslasten
DIN 1055-4  Lastnahmen für Bauten; Verkehrslasten,
  Windlasten bei nicht  schwingungsanfälligen
Bauten
DIN 1055-7  Temperatureinwirkungen
DIN 4113-1  Aluminiumkonstruktionen unter vorwiegend
  ruhender Belastung; Berechnung und bauliche
Durchbildung
E DIN 4113-2  Aluminiumkonstruktionen unter
vorwiegend  ruhender Belastung; Berechnung
bauliche  Durchbildung und Herstellung
geschweißter
  Aluminiumkonstruktionen

DIN 18 516, Teil 4  Außenwandbekleidungen,
hinterlüftet;  Einscheiben-Sicherheitsglas;
  Anforderungen, Bemessung, Prüfung
DIN 18 800-1  Stahlbauten; Bemessung und Konstruktion
DIN 18 800-7  Stahlbauten; Herstellen,
Eignungsnachweise  zum Schweißen
DIN 50 976  Feuerverzinken von Einzelteilen
(Stückverzinken)
DIN 55 928-4  Korrosionsschutz von Stahlbauten durch
  Beschichtung und Überzüge;
  Vorbereitung und Prüfung der Oberflächen
DIN 55 928-5  Korrosionsschutz von Stahlbauten durch
  Beschichtung und Überzüge;
  Beschichtungsstoffe und Schutzsysteme
DIN EN 10020  Edelstahl
DIN EN 10025  Warmgewalzter unlegierter Baustahl
DIN EN 10088  Nichtrostende Stähle

1.2
Grundsätzlich sind nur Produkte zu verarbeiten die
entsprechend den europäischen Richtlinien eine
CE-Kennzeichnung unterliegen und besitzen.
Bezüglich der Wärmeleitfähigkeit sind zusätzlich zur
CE-Kennzeichnung Produkte zugelassen, die zudem einer
Fremdüberwachung einer von Ländern zugelassenen Stelle
unterliegen und entsprechend überwacht sind.

1.3
Der Auftragnehmer hat vor Anfertigung der Leistungen
ein örtliches Aufmaß zu nehmen.
Die Angaben von Achsen, Fluchten und Höhen sind den
Bauplänen u. der Statik zu entnehmen und an der
Baustelle vor Beginn der Arbeiten zu überprüfen.

1.4
Mit Unterzeichnung des Angebotes erklärt der AN, dass
von ihm sämtliche gesetzlichen, behördlichen und
berufsgenossen- schaftliche Auflagen erfüllt werden,
die zur Ausführung beschriebenen Leistungen
erforderlich sind.
Für die Ausführung der Arbeiten ist Fachpersonal in
ausreichender Zahl einzusetzen.
Der Auftragnehmer hat dafür Sorge zu tragen, dass
während der Ausführung seiner Leistungen immer
mindestens ein fließend deutschsprechender Mitarbeiter
seiner Firma mit Weisungsbefugnis auf der Baustelle
anwesend ist.
1.5
Bei Arbeiten in bewohnten Häusern erwartet der
Auftraggeber (AG) vom Auftragnehmer (AN) tatkräftige
Unterstützung bei den Bemühungen, berechtigten
Mieterwünschen zu entsprechen. Dazu gehören
insbesondere folgende Verpflichtungen:
Alle Handwerker/ Mitarbeiter des AN haben die
Verpflichtung, Kunden (Mietern) höflich und hilfsbereit
zu begegnen.
In Gesprächen mit den Mietern ist das Bemühen von
Covivio um einen verbesserten Kundenservice/-dienst
herauszustellen.
1.6
Die Mieter sind rechtzeitig vor Durchführung von
Arbeiten zu verständigen, ggf. durch Aushang im
Treppenhaus oder auch individuelle Terminvereinbarung
mit dem einzelnen Mieter.
1.7
Möbel und sonstiges Mietereigentum, Bodenflächen und
angrenzende Bauteile etc. im Bereich der
auszuführenden Arbeiten sind durch Folie, evtl.
Schaltafeln oder Ähnliches gegen Beschädigungen
jeglicher Art zu schützen.
Verschuldete Schäden sind sofort, spätestens innerhalb
von 2 Arbeitstagen nach Beauftragung, durchzuführen.
Sofern die Frist aus Gründen, die der AN nicht zu
vertreten hat, nicht einzuhalten ist, ist der AG
unverzüglich zu unterrichten.

1.8
Wird in der Leistungsbeschreibung ein Fabrikat mit dem
Zusatz "oder gleichwertiger Art" vorgegeben, so ist die
Gleichwertigkeit als Mindestforderung zu verstehen.
Ist ein Fabrikat nach dem Zusatz "oder gleichwertiger
Art" in den vorgesehenen Freiraum für "Angebotenes
Fabrikat" vom Bieter nicht eingetragen, so gilt im
Falle der Auftragserteilung das vom Auftraggeber
eingetragene Fabrikat als vereinbart.
Die Gleichwertigkeit angebotener Fabrikate oder
Materialien ist vom AN durch Prüfzeugnisse, Prospekte,
Muster oder anderweitig darzulegen.

1.9
Besondere Hinweise Feuergefährdende Arbeiten
Das Lagern von Druckgasflaschen in Treppenhäusern,
Durchgängen und Durchfahrten ist untersagt.
Bei Arbeiten mit brennbaren Gasen muss ein
Feuerlöscher, tragbar, nach DIN EN 3-8:2015-07
vorhanden sein.
Bei Arbeiten mit offener Flamme an Flächen mit
brennbaren Materialien (bspw. Dachabdichtung) ist je 20
m² Bearbeitungsfläche mindestens 1 Feuerlöscher im
Arbeitsbereich vorzuhalten.
Die Merkblätter VdS Schadenverhütung, Köln:
VdS 2021 - Baustellen - Unverbindlicher Leitfaden für
ein umfassendes Schutzkonzept, sowie
VdS 2008 - Feuergefährliche Arbeiten; Richtlinien für
den Brandschutz sind zu beachten

1.10
Abfallbeseitigung
Jegliches Restmaterial, Verschnitt, Bruch,
Verpackungsmaterial, Strahlmittel und dergleichen sind
vom Auftragnehmer kostenlos zu beseitigen.
Die einschlägigen allgemeinen und kommunalen
Vorschriften über die Entsorgung von Sonderabfall sind
zu beachten. Die Entsorgung von Abfällen, Abbruchmassen
und Bauschutt umfasst die
Verwertung entsprechend den Vorschriften, Satzungen des
Abfallverwertungsbetriebes bzw. der
Gemeinde und behördlichen Auflagen. Das Sortieren,
Zwischenlagern und getrennte Laden und
Transportieren ist danach in den Preis
einzukalkulieren.
Der Nachweis über die ordnungsgemäße Entsorgung kann
verlangt werden.
Sollten Container bauseits bereitgestellt werden,
erfolgt eine Umlage der Kosten, deren Höhe oder
Anteil zuvor mit dem Auftragnehmer vereinbart wird.

1.11
Toleranzen und Qualitäten
Für die Qualitätsbeurteilung der abzunehmenden Leistung
gelten DIN 18202 und DIN 18203,
Standardanforderungen, bis auf Boden- und Wandbeläge:
Hier gelten für Ebenheitstoleranzen DIN 18202,
Tabelle 3, Zeile 4 und Zeile 7 (erhöhte Anforderungen).

1.12
Schutz der Leistungen
Grundsätzlich ist während der Bauzeit vom AN der
ausreichende Schutz - erforderlichenfalls auch
über die VOB- Grundleistung "Schutz der Leistung"
hinausgehend - aller erbrachten Leistungen
einschließlich Unterhalt und termingerechter Entsorgung
der Schutzleistungen sowie der Reinigung der zu
übergebenden Leistung zu gewährleisten.

1.13
Erscheinungsbild
Das Erscheinungsbild der Baustelle hat permanent
vorbildlichen Charakters zu sein.

1.14
Material- u. Unterkunftsräume werden bauseitig nicht
zur Verfügung gestellt.

1.15
Bauaufzüge werden bauseitig nicht zur Verfügung
gestellt.

1.16
Strom u. Wasseranschlüsse sind an der Baustelle
vorhanden.  Anteiligen Verbrauchskosten werden mit 0,3%
von der Schlussrechnung in Abzug gebracht.

### Bereich 01 Am Stadtbad Haus 47

#### Abschnitt 01.01 Innengeländer

**01.01.0010 Geländer mit Flachstahlfüllung u. aufgesetztem Handlauf**
Geländer für gerade Treppenläufe u. Podestgeländer aus
Stahlrohr anfertigen, grundieren, liefern und in
fertiger Arbeit einbauen, einschl. sämtlicher
Befestigungsmittel bestehend aus:

Geländerrahmen, ca. 840 mm hoch, bestehend aus Ober-,
Untergurt und senkrechter Abschlusspfosten aus
Stahlrohrprofil  40x20x3 mm, einschl. senkr. Füllstäbe
im Abstand von max. 120 mm aus Flachstahl 25x4 mm u.
aufgesetztem Handlauf aus Stahlrohr D=42,4*2 mm.
Lichter Abstand zwischen Geländerrahmen u. Handlauf
max. 80 mm
Gesamtgeländerhöhe einschl. Handlauf  950 - 1000 mm

Geländerbefestigung seitlich an Stahlbetonpodestdecke
bzw. Stahlbetontreppenlauf mittels L-förmig
abgewinkelter Geländerpfosten aus 40 x 40 mm
Vierkantrohr mit angeschweißter Kopfplatten,100 x100
x10m, mit versenkten Schraublöchern u. mit geeigneter
Dübelltechnik u. Senkkopf-Edelstahlschrauben
befestigen,
Geländerpfostenabstand e = max. 1m
Die bauseitigen Beton-Treppenläufe sind bauseits
schallentkoppelt.
Treppengeländer und Podestgeländer dürfen daher nicht
verbunden werden und sind getrennt an den Treppenläufen
bzw.an den Podestdecken zu befestigen.

Stahlqualität:  S 235JR (Material 1.0038)
Oberfläche:  Grundiert
Menge: 50,500 m

**01.01.0020 Estrichwinkel aus Stahlblech H =150 -190 mm**
3-fach gekantete Estrichwinkel aus sendzimirverzinkten
Stahlblechprofil, t = 3 mm,  als Podestabschlussblende
anfertigen, grundieren, liefern und in fertiger Arbeit
waagerecht einbauen.
Befestigung der Estrichwinkel an der Stahlbetondecke
mittels angeschweißter Stahlblechlaschen, 250 x 40 x
10m, im Abstand von e= 500 mm u. mit jeweils 2
Schraublöchern und 2 Edelstahlschrauben mit geeigneter
Dübeltechnik fachgerecht auf der Betondecke befestigen.
Die fachgerechten Stoßausbildungen der sichtbaren
Estrichwinkel, wie z. Bsp. im Treppenauge, sind im
Einheitspreis einzukalkulieren.

Abwicklung Kantung:  25 x 40 x (150 bis <200) x 25 mm

Stahlqualität:  S 235JRC (Material 1.0038)
Oberfläche:  Sendzimirverzinkt
Menge: 13,600 m

**01.01.0030 Estrichwinkel wie vor, jedoch H = 200 - 250 mm**
Estrichwinkel wie vor beschrieben anfertigen,
grundieren, liefern und in fertiger Arbeit waagerecht
einbauen, jedoch:

Abwicklung Kantung:  25 x 40 x (200 bis 250)x 25 mm
Menge: 4,600 m

**01.01.0040 Estrichwinkel wie vor, jedoch H = 260 - 320 mm**
Estrichwinkel wie vor beschrieben anfertigen,
grundieren, liefern und in fertiger Arbeit waagerecht
einbauen, jedoch:

Abwicklung Kantung:  25 x 40 x 320 x 25 mm
Menge: 5,100 m

#### Abschnitt 01.02 Außengeländer

**01.02.0010 Feuerverzinktes Fensterabsturzgeländer/-gitter bis 750 mm**
Fensterabsturzgeländer/-gitter aus Stahlrohr
anfertigen, grundieren, liefern und in fertiger Arbeit
einbauen, einschl. sämtlicher Befestigungsmittel
bestehend aus:

Geländerrahmen, Oberkante ca. 1000 mm hoch, bestehend
aus Ober-, Untergurt und senkrechte Abschlusspfosten
aus Stahlrohrprofil 40x20x3 mm, einschl. senkr.
Füllstäbe im Abstand von max. 120 mm aus Flachstahl
25x4 mm.

Lage der Absturzsicherung: In der Fensterlaibung.

Geländerbefestigung seitlich an Stahlbeton oder
Mauerwerk  mittels Z-förmig abgewinkelter
Befestigungslaschen aus Flachstahl, mind. 25x4 mm, mit
versenkten Schraublöchern u. mit geeigneter
Dübeltechnik u. Senkkopf-Edelstahlschrauben befestigen,

Die Holmlast von mind. 0,5 kN/m und die Auflehnlast von
mind. 0,15 kN/m sind zu berücksichtigen.

Länge pro Geländer:  bis 750 mm
Geländerhöhe:  zwischen 950 mm
Stahlqualität:  S 235JR (Material 1.0038)
Oberfläche:  Feuerverzinkt
Menge: 10,300 m²

**01.02.0020 Feuerverzinktes Fensterabsturzgeländer/-gitter bis 1400 mm**
Fensterabsturzgeländer/-gitter aus Stahlrohr
anfertigen, grundieren, liefern und in fertiger Arbeit
einbauen, einschl. sämtlicher Befestigungsmittel
bestehend aus:

Geländerrahmen, Oberkante ca. 1000 mm hoch, bestehend
aus Ober-, Untergurt und senkrechte Abschlusspfosten
aus Stahlrohrprofil 40x20x3 mm, einschl. senkr.
Füllstäbe im Abstand von max. 120 mm aus Flachstahl
25x4 mm.

Lage der Absturzsicherung: In der Fensterlaibung.

Geländerbefestigung seitlich an Stahlbeton oder
Mauerwerk  mittels Z-förmig abgewinkelter
Befestigungslaschen aus Flachstahl, mind. 25x4 mm, mit
versenkten Schraublöchern u. mit geeigneter
Dübeltechnik u. Senkkopf-Edelstahlschrauben befestigen,

Die Holmlast von mind. 0,5 kN/m und die Auflehnlast von
mind. 0,15 kN/m sind zu berücksichtigen.

Länge pro Geländer:  bis 1400 mm
Geländerhöhe:  zwischen 950 mm
Stahlqualität:  S 235JR (Material 1.0038)
Oberfläche:  Feuerverzinkt
Menge: 4,200 m²

**01.02.0030 Feuerverzinktes Fensterabsturzgeländer/-gitter bis 1500 mm**
Fensterabsturzgeländer/-gitter aus Stahlrohr
anfertigen, grundieren, liefern und in fertiger Arbeit
einbauen, einschl. sämtlicher Befestigungsmittel
bestehend aus:

Geländerrahmen, Oberkante ca. 1000 mm hoch, bestehend
aus Ober-, Untergurt und senkrechte Abschlusspfosten
aus Stahlrohrprofil 40x20x3 mm, einschl. senkr.
Füllstäbe im Abstand von max. 120 mm aus Flachstahl
25x4 mm.

Lage der Absturzsicherung: In der Fensterlaibung.

Geländerbefestigung seitlich an Stahlbeton oder
Mauerwerk  mittels Z-förmig abgewinkelter
Befestigungslaschen aus Flachstahl, mind. 25x4 mm, mit
versenkten Schraublöchern u. mit geeigneter
Dübeltechnik u. Senkkopf-Edelstahlschrauben befestigen,

Die Holmlast von mind. 0,5 kN/m und die Auflehnlast von
mind. 0,15 kN/m sind zu berücksichtigen.

Länge pro Geländer:  bis 1500 mm
Geländerhöhe:  zwischen 950 mm
Stahlqualität:  S 235JR (Material 1.0038)
Oberfläche:  Feuerverzinkt
Menge: 18,000 m²

**01.02.0040 Zul. Fensterabsturzgeländer/ -Gitter pulverbeschichtet**
Fensterabsturzgeländer/ -Gitter im RAL-Ton
pulverbeschichtet, als Zulage.

Farbton RAL 7016
Menge: 32,500 m2

**01.02.0050 Ziffern, Edelstahl - anthrazit**
Ziffern aus gebürstetem Edelstahl, einschließlich
Befestigung,
Fabrikat FSB oder gleichwertig, nach vorzulegendem
Muster liefern und befestigen.

Höhe der Ziffer: 120 - 130 mm,

Farbton RAL 7016 - anthrazit
Menge: 3,000 St

#### Abschnitt 01.03 Balkongeländer

**01.03.0010 Balkongeländer**
Balkongeländer aus Stahlstab anfertigen, grundieren,
liefern und in fertiger Arbeit einbauen, einschl.
sämtlicher Befestigungsmittel bestehend aus:

Balkongeländer bestehend aus einer Rahmenkonstruktion
und senkrechter Pfosten aus Vierkantrohr.

Geländerhöhe: 1.200 mm ab Unterkante Balkonkragplatte
Geländerhöhe vordere Aufkantung 1.000 mm

Ober-, Untergurt und senkrechte Abschlusspfosten aus
Stahlrohrprofil 40x20x3 mm, einschl. senkr. Füllstäbe
im Abstand von max. 120 mm aus Flachstahl 25x4 mm.

Geländerbefestigung vor Kopf mittels Estrichwinkel, mit
versenkten Schraublöchern u. mit geeigneter
Dübeltechnik u. Senkkopf-Edelstahlschrauben befestigen
inkl. Abdeckkappen in anthrazit.

Zwischen den Kopfplatten und Geländerholmen wird ein
3-fach gekanteter Estrichwinkel aus rverzinkten und
pulverbeschichtetem Stahlblechprofil, t = 3 mm,  als
Abschlussblende montiert.

Befestigung des Winkel an der Stahlbetondecke mittels
angeschweißter Stahlblechlaschen, 250 x 40 x 10mm,
Schraublöchern und Edelstahlschrauben mit geeigneter
Dübeltechnik fachgerecht auf der Betondecke befestigt.
Die fachgerechten Stoßausbildungen der sichtbaren
Kanten sind im Einheitspreis einzukalkulieren.

Abwicklung Kantung:  25 x 40 x 200 x 25 mm

Stahlqualität:  S 235JRC (Material 1.0038)
Oberfläche:  Sendzimirverzinkt

In den Einheitspreisen sind zudem folgende Leistungen
einzukalkulieren:

Erstellung der Systemstatik Balkonbrüstungen
Sämtliche Anschluss- und Anpassarbeiten
Sämtliche Verbindungs- und Befestigungsmittel sowie
Verankerungskonstruktionen gem. Statik
Sämtliche systembedingte Bauwerksanschlüsse

Hinweis:
Maßgebend für die Ausführung ist die vom Auftragnehmer
zu liefernde Systemstatik u. Prüfstatik.
.

Stahlqualität:  S 235JR (Material 1.0038)
Oberfläche:  Feuerverzinkt
Menge: 115,500 m²

**01.03.0020 Zul. Balkongeländer pulverbeschichtet**
Balkongeländer im RAL-Ton pulverbeschichtet, als
Zulage.

Farbton RAL 7016
Menge: 115,500 m2

**01.03.0030 Sichschutzwand**
Sichschutzwand passend zum Balkongeländer aus Ober-,
Untergurt und senkrechte Abschlusspfosten aus
Stahlrohrprofil Maße nach statischen Erfordernissen.

Füllung des Geländerrahmens mit Verbundsicherheitsglas,
VSG 8 mit innenliegend mattweißer Folie, Befestigung am
Geländerrahmen mit  Glasklemmhaltern aus V2A.

Befestigung auf Betonplatte.

Länge: 2775mm
Höhe 1900 mm
Menge: 3,000 Stck

**01.03.0040 Sichschutzwand**
Sichschutzwand passend zum Balkongeländer aus Ober-,
Untergurt und senkrechte Abschlusspfosten aus
Stahlrohrprofil Maße nach statischen Erfordernissen.

Füllung des Geländerrahmens mit Verbundsicherheitsglas,
VSG 8 mit innenliegend mattweißer Folie, Befestigung am
Geländerrahmen mit  Glasklemmhaltern aus V2A.

Befestigung auf Betonplatte.

Länge: 1075 mm
Höhe 2100 mm
Menge: 1,000 Stck

**01.03.0050 Sichschutzwand**
Sichschutzwand im EG passend zum Balkongeländer aus
Ober-, Untergurt und senkrechte Abschlusspfosten aus
Stahlrohrprofil Maße nach statischen Erfordernissen.

Füllung des Geländerrahmens mit Verbundsicherheitsglas,
VSG 8 mit innenliegend mattweißer Folie, Befestigung am
Geländerrahmen mit  Glasklemmhaltern aus V2A.

Inkl. Betonfundamente.

Befestigung auf Betonfundament.

Länge: 2775mm
Höhe 1900 mm
Menge: 1,000 Stck

**01.03.0060 Blumenkastenhalter**
Blumenkasten ca. 1000 mm, pulverbeschichtet, passend
zur Geländerkonstruktion fertigen, liefern und
montieren.
Menge: 33,000 Stck

#### Abschnitt 01.04 Trennwandsystem Keller

**01.04.0010 Stahl-Gitter-Trennwandsystem**
Feuerverzinkte Stahl-Gitter-Trennwandsystem liefern u.
in fertiger Arbeit montieren.

Fabrikat: Gerhardt Braun FÜNFZIG200 - Trennwandsystem
oder gleichwertig.

Material: Verzinkter, hochwertiger Qualitätsstahl,
Maschenweite
50x200 mm, Drahtstärke senkrecht 4 mm, waagerecht 6,5
mm.
Im Abstand von max. 1300 mm werden verzinkte
Teleskopstützen 30 x 30 mm an Boden und Decke
befestigt. Diese dienen als Befestigungskonstruktion
für die Gittermatten.

Raumhöhe i.L.:  2270 mm

Angebotenes Fabrikat: ____________________________
  vom Bieter auszufüllen
Menge: 65,000 m

**01.04.0020 Zulage Tür**
Türen als Zulage zum Trennwandsystem "FÜNFZIG200"
Größe ca. 1010x 2200 mm, nach innen oder außen öffnend,
vorgerichtet für Vorhängeschloss.
Menge: 13,000 St

**01.04.0030 Tür zwischen Mauerwerk**
Tür zwischen Mauerwerk, für
Stahl-Gitter-Trennwandsystem,
Größe: ca. 1010/ 1950 mm nach innen oder außen öffnend,
vorgerichtet für Vorhängeschloss.
Menge: 6,000 St

**01.04.0040 Vorhängeschloss**
Vorhängeschloss, mit 2 Schlüsseln
Menge: 18,000 St

**01.04.0050 Nummernschild**
Nummernschild, Aluminium eloxiert, Größe: 105/ 70 mm
inkl. Nummerierung
Menge: 18,000 St

**01.04.0060 Schild - Hausanschluss**
Schild, Aluminium eloxiert, Größe: 105/ 70 mm
Beschriftung - Hausanschluss
Menge: 1,000 St

**01.04.0070 Schild - Heizung**
Schild, Aluminium eloxiert, Größe: 105/ 70 mm
Beschriftung - Heizung
Menge: 1,000 St

**01.04.0080 Schild - Waschen / Trocknen**
Schild, Aluminium eloxiert, Größe: 105/ 70 mm
Beschriftung - Waschen / Trocknen
Menge: 1,000 St

#### Abschnitt 01.05 Feuerschutztüren

**01.05.0010 Feuerschutztürelement T-30 - 1 H3D**
Hörmann T30-1 Stahl-Rauchschutztür H3D RS,
1-flügeliges, feuerhemmendes, einbaufertiges Element
oder gleichwertig.
Geprüft und bauaufsichtlich zugelassen. Zulassungs-Nr:
DIBT: Z-6.20-1974, liefern u. in fertiger Arbeit
schlossermäßig montieren.

Maße:  Breite 1250 mm x Höhe 2000 mm
Zarge:  Eckzarge für Mauerwerk oder Beton
Türabschluss unten:  Alu-Abschlussprofil (ca. 5 mm
hoch) mit  Schleifdichtung
Drückergarnitur:  Kunststoff Drücker/ Drücker schwarz,
U-  Form
Obentürschließer:  TS 4000 inkl. Vorrichten an der Tür
Türblatt:  Blattdicke 45 mm, doppelwandig und  aus
verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht
Drücker:  miit Kurzschild, für Profilzylinder u.
  Buntbartschlüssel
Bänder:  1 Federband mit Kugellager
  1 Konstruktionsband mit Kugellager
Sicherungsbolzen:  Zwei Stahlsicherungsbolzen
Schallschutz:  37 bis 44 dB (Richtwert)
Wärmedämmung:  U = 1,9 W/m2K
Zugelassen für Einbau in Mauerwerk mind.115 mm oder
Beton
mind. 100 mm
Angebotenes Fabrikat:  _______________________________
vom Bieter auszufüllen
Menge: 3,000 Stck

**01.05.0020 Zul. Blindzylinder Feuer-/ Rauchschutztüren**
Blindzylinder für Stahl-/ Feuer-/ Rauchschutztüren,
liefern und montieren, inkl. Verlängerungen, als Zulage
Menge: 3,000 Stck

#### Abschnitt 01.06 Glasvordächer

**01.06.0010 Vordach aus Glas mit Edelstahlbefestigungen**
Vordach liefern und montieren.

Vordach bestehend aus einer rechteckigen
VSG-Glasscheibe aus TVG 3300 mm x 850 mm x 12,76 mm
Klarglas. Edelstahl-Rundrohr. Befestigungsmittel
geeignet für die vorhandene Wärmedämmung. Die Anzahl
und Dimensionierung der Befestigungselemente muss vorab
nachgewiesen werden und obliegt dem AN.
Wandanschluss.
Menge: 1,000 St

#### Abschnitt 01.07 Stunden-/ Tagelohnarbeiten

*Hinweis*
Der Auftragnehmer ist ohne vorherige Anmeldung u. ohne
vorheriger schriftliche Zustimmung durch den
Auftraggeber (AG) nicht berechtigt Tagelohnarbeiten
auszuführen.
Geleistete Tagelohnarbeiten, die vor Ausführung nicht
schriftlich durch den AG beauftragt/ genehmigt wurden,
werden nicht vergütet.

**01.07.0010 Stundenlohn Meister**
*** Bedarfsposition ohne GB
Für evtl. erforderliche Arbeiten, die nicht im
Leistungsverzeichnis erfasst sind und gegen Nachweis
zur Ausführung kommen, werden verrechnet für:
Meister
Menge: 1,000 Std.

**01.07.0020 Stundenlohn Facharbeiter**
*** Bedarfsposition ohne GB
Für evtl. erforderliche Arbeiten, die nicht im
Leistungsverzeichnis erfasst sind und gegen Nachweis
zur Ausführung kommen, werden verrechnet für:
Facharbeiter
Menge: 1,000 Std.

**01.07.0030 Stundenlohn Helfer**
*** Bedarfsposition ohne GB
Für evtl. erforderliche Arbeiten, die nicht im
Leistungsverzeichnis erfasst sind und gegen Nachweis
zur Ausführung kommen, werden verrechnet für:
Helfer
Menge: 1,000 Std.

### Bereich 02 Am Stadtbad Haus 49

#### Abschnitt 02.01 Schlosser-/ Metallbauarbeiten

**02.01.0010 Haus Nr. 49**
Baugleich zu Haus Nr. 47
Menge: 1,000 Stk

### Bereich 03 Am Stadtbad Haus 51

#### Abschnitt 03.01 Schlosser-/ Metallbauarbeiten

**03.01.0010 Haus Nr. 51**
Baugleich zu Haus Nr. 47
Menge: 1,000 Stk

USt %: 19,00
